# Revestimiento con lámina homogénea de PVC

- Propiedad del archivo: CYPE INGENIEROS, S.A.
- Formato: FIEBDC-3/2002
- Divisa: EUR
- Costes indirectos: 3.00 %
- IVA: 21.00 %

## R Revestimientos y trasdosados

### RD Decorativos

#### RDS Flexibles

**RDS020** m² Revestimiento con lámina homogénea de PVC, modelo Walldesign, "DLW FLOORING", de 0,90 mm de espesor, con tratamiento de protección superficial PUR, color Worm Grey, colocada con adhesivo sobre paramento vertical.
Suministro y colocación de revestimiento ligero con lámina homogénea de PVC, modelo Walldesign, "DLW FLOORING", de 0,90 mm de espesor, con tratamiento de protección superficial PUR, color Worm Grey; peso total: 1600 g/m²; resistencia al fuego Bs2 d0, según UNE-EN 13501-1, colocada con adhesivo especial para revestimientos murales, sobre la superficie lisa y regularizada de paramentos verticales interiores. Incluso p/p de preparación y limpieza de la superficie, formación de encuentros, cortes del material y remates perimetrales.
Incluye: Preparación y limpieza de la superficie a revestir. Replanteo de juntas, huecos y encuentros. Corte y preparación de las láminas. Aplicación del adhesivo sobre el paramento. Encolado, plegado y presentación de las láminas vinílicas. Colocación de las láminas. Limpieza del adhesivo sobrante y paso del rodillo aplastajuntas. Resolución del perímetro del revestimiento. Limpieza de la superficie acabada.
Criterio de medición de proyecto: Superficie medida según documentación gráfica de Proyecto, deduciendo los huecos de superficie mayor de 2 m².
Criterio de medición de obra: Se medirá la superficie realmente ejecutada según especificaciones de Proyecto, deduciendo los huecos de superficie mayor de 2 m².

| Código | Ud | Descripción | Rendimiento | Precio | Importe |
|---|---|---|---|---|---|
| mt29cam010 | kg | Adhesivo a base de resina acrílica en dispersión acuosa, para el encolado de revestimientos murales flexibles. (material) | 0.150 | 4.70 | 0.71 |
| mt18pha080j | m² | Lámina homogénea de PVC, modelo Walldesign, "DLW FLOORING", de 0,9 mm de espesor, con tratamiento de protección superficial PUR, color Worm Grey; peso total: 1600 g/m²; resistencia al fuego Bs2 d0, según UNE-EN 13501-1. (material) | 1.050 | 26.00 | 27.30 |
| mo026 | h | Oficial 1ª instalador de revestimientos flexibles. (mano de obra) | 0.131 | 17.24 | 2.26 |
| mo064 | h | Ayudante instalador de revestimientos flexibles. (mano de obra) | 0.131 | 16.13 | 2.11 |
| % | % | Costes directos complementarios | 2 % | 32.38 | 0.65 |
|  |  | Costes directos |  |  | 33.03 |
