# Pavimento vinílico homogéneo

- Propiedad del archivo: CYPE INGENIEROS, S.A.
- Formato: FIEBDC-3/2002
- Divisa: EUR
- Costes indirectos: 3.00 %
- IVA: 21.00 %

## R Revestimientos y trasdosados

### RS Pavimentos

#### RSS Flexibles

**RSS037** m² Pavimento vinílico homogéneo, acústico, modelo Favorite Acoustic PUR, "DLW FLOORING", de 4,0 mm de espesor, con tratamiento de protección superficial PUR, color Ivory White, y revés de espuma de poliuretano, suministrado en rollos de 183 cm de anchura, instalado sobre base soporte (no incluida en este precio) y fijado con adhesivo de contacto.
Suministro y colocación de pavimento vinílico homogéneo, acústico, modelo Favorite Acoustic PUR, "DLW FLOORING", de 4,0 mm de espesor, con tratamiento de protección superficial PUR, color Ivory White, y revés de espuma de poliuretano, suministrado en rollos de 183 cm de anchura; peso total: 4000 g/m²; clasificación al uso, según UNE-EN ISO 10874: clase 23 para uso doméstico; clase 34 para uso comercial; clase 42 para uso industrial; reducción del ruido de impactos 17 dB, según UNE-EN ISO 140-8; resistencia al fuego Cfl S1, según UNE-EN 13501-1, fijado con adhesivo de contacto a base de resinas acrílicas en dispersión acuosa (250 g/m²), sobre capa fina de nivelación no incluida en este precio. Incluso p/p de replanteo, cortes, aplicación del adhesivo mediante espátula dentada, soldado de unión y juntas entre rollos con cordón termofusible, resolución de encuentros, juntas perimetrales y juntas de dilatación del edificio, eliminación y limpieza del material sobrante y limpieza final del pavimento.
Incluye: Replanteo y recorte del pavimento. Aplicación del adhesivo. Colocación del pavimento. Soldado de unión y juntas entre rollos. Eliminación y limpieza del material sobrante. Limpieza final del pavimento.
Criterio de medición de proyecto: Superficie útil, medida según documentación gráfica de Proyecto, deduciendo los huecos de superficie mayor de 1 m².
Criterio de medición de obra: Se medirá la superficie realmente ejecutada según especificaciones de Proyecto, deduciendo los huecos de superficie mayor de 1 m².

| Código | Ud | Descripción | Rendimiento | Precio | Importe |
|---|---|---|---|---|---|
| mt18dww010 | kg | Adhesivo de contacto a base de resina acrílica en dispersión acuosa, para pavimento de goma, caucho, linóleo, PVC, moqueta y textil. (material) | 0.250 | 4.62 | 1.16 |
| mt18pha070n | m² | Lámina homogénea de PVC, modelo Favorite Acoustic PUR, "DLW FLOORING", de 4 mm de espesor, con tratamiento de protección superficial PUR, color Ivory White y revés de espuma de poliuretano; peso total: 4000 g/m²; clasificación al uso, según UNE-EN ISO 10874: clase 23 para uso doméstico; clase 34 para uso comercial; clase 42 para uso industrial; reducción del ruido de impactos 17 dB, según UNE-EN ISO 140-8; resistencia al fuego Cfl S1, según UNE-EN 13501-1. (material) | 1.050 | 34.56 | 36.29 |
| op00tra010 |  | Trazador de juntas. | 1.000 | 0.00 | 0.00 |
| op00cor040 |  | Cortadora de bordes. | 1.000 | 0.00 | 0.00 |
| mo026 | h | Oficial 1ª instalador de revestimientos flexibles. (mano de obra) | 0.182 | 17.24 | 3.14 |
| mo064 | h | Ayudante instalador de revestimientos flexibles. (mano de obra) | 0.101 | 16.13 | 1.63 |
| % | % | Costes directos complementarios | 2 % | 42.22 | 0.84 |
|  |  | Costes directos |  |  | 43.06 |
