# Pavimento de linóleo

- Propiedad del archivo: CYPE INGENIEROS, S.A.
- Formato: FIEBDC-3/2002
- Divisa: EUR
- Costes indirectos: 3.00 %
- IVA: 21.00 %

## R Revestimientos y trasdosados

### RS Pavimentos

#### RSS Flexibles

**RSS025** m² Pavimento de linóleo, acústico, modelo Colorette Acoustic Plus "DLW FLOORING", de 4,0 mm de espesor, con tratamiento antiestático, acabado moteado, color Stone Grey, suministrado en rollos de 200 cm de anchura, instalado sobre base soporte (no incluida en este precio) y fijado con adhesivo de contacto.
Suministro y colocación de pavimento de linóleo, acústico, modelo Colorette Acoustic Plus "DLW FLOORING", de 4,0 mm de espesor, con tratamiento antiestático, acabado moteado, color Stone Grey, suministrado en rollos de 200 cm de anchura; peso total: 3500 g/m²; clasificación al uso, según UNE-EN ISO 10874: clase 23 para uso doméstico; clase 34 para uso comercial; clase 42 para uso industrial; reducción del ruido de impactos 17 dB, según UNE-EN ISO 140-8; resistencia al fuego Cf1 S1, según UNE-EN 13501-1, fijado con adhesivo de contacto a base de resinas acrílicas en dispersión acuosa (250 g/m²), sobre capa fina de nivelación no incluida en este precio. Incluso p/p de replanteo, cortes, aplicación del adhesivo mediante espátula dentada, soldado de unión y juntas entre rollos con cordón termofusible, resolución de encuentros, juntas perimetrales y juntas de dilatación del edificio, eliminación y limpieza del material sobrante y limpieza final del pavimento.
Incluye: Replanteo y recorte del pavimento. Aplicación del adhesivo. Colocación del pavimento. Soldado de unión y juntas entre rollos. Eliminación y limpieza del material sobrante. Limpieza final del pavimento.
Criterio de medición de proyecto: Superficie medida según documentación gráfica de Proyecto, deduciendo los huecos de superficie mayor de 1 m².
Criterio de medición de obra: Se medirá la superficie realmente ejecutada según especificaciones de Proyecto, deduciendo los huecos de superficie mayor de 1 m².

| Código | Ud | Descripción | Rendimiento | Precio | Importe |
|---|---|---|---|---|---|
| mt18dww010 | kg | Adhesivo de contacto a base de resina acrílica en dispersión acuosa, para pavimento de goma, caucho, linóleo, PVC, moqueta y textil. (material) | 0.250 | 4.62 | 1.16 |
| mt18pla070a | m² | Lámina homogénea de linóleo, modelo Colorette Acoustic Plus "DLW FLOORING", de 4 mm de espesor, con tratamiento antiestático, obtenida mediante proceso de calandrado y compactado de harinas de corcho y madera, aceite de linaza, resinas y pigmentos naturales, y revestida por su cara inferior con una lámina de espuma de poliuretano, de 1,5 mm de espesor; acabado moteado, color Stone Grey; suministrado en rollos de 200 cm de anchura; peso total: 3500 g/m²; clasificación al uso, según UNE-EN ISO 10874: clase 23 para uso doméstico; clase 34 para uso comercial; clase 42 para uso industrial; reducción del ruido de impactos 17 dB, según UNE-EN ISO 140-8; resistencia al fuego Cf1 S1, según UNE-EN 13501-1. (material) | 1.050 | 31.60 | 33.18 |
| op00pis010 |  | Pistola de aire caliente para soldadura de materiales termoplásticos. | 1.000 | 0.00 | 0.00 |
| op00tra010 |  | Trazador de juntas. | 1.000 | 0.00 | 0.00 |
| op00cor040 |  | Cortadora de bordes. | 1.000 | 0.00 | 0.00 |
| mo026 | h | Oficial 1ª instalador de revestimientos flexibles. (mano de obra) | 0.210 | 17.24 | 3.62 |
| mo064 | h | Ayudante instalador de revestimientos flexibles. (mano de obra) | 0.117 | 16.13 | 1.89 |
| % | % | Costes directos complementarios | 2 % | 39.85 | 0.80 |
|  |  | Costes directos |  |  | 40.65 |
